# Dinslaken_Am-Stadtbad_3MFH
Angebotsaufforderung (GAEB DA XML 3.2, DA83)
Projekt: BB-099150
Währung: EUR
Auftraggeber: Covivio Immobilien GmbH, Essener Str. 66, 46047 Oberhausen, Ansprechpartner Toni Gomez, Telefon 0208-97064463, E-Mail toni.gomez@covivio.immo
Erstellt mit: GXML Toolbox V3.3 R20230829, iTWO_64 V24.0.454, 31.03.2025

## 01 Aufzugsanlagen
Datum: 31.03.2025

*Hinweis: Angaben zum Bauvorhaben*
Angaben zum Baumaßnahme
1.1.  Lage der Baumaßnahmen

  46537 Dinslaken
  Am Stadtbad

1.2. Ausführungszeitraum für das Gewerk Erdarbeiten
  Ende März 2027 - Ende Juni 2027

1.3.  Neubaumaßnahme

  3 x 5-geschossiges Wohngebäude, Erdgeschoss, 3 Obergeschosse und Staffelgeschoss mit 18 Wohneinheiten sowie einer vollständigen Unterkellerung.

        •  Massivbauweise
        •  Tragende Wände aus Mauerwerk und Beton
        •  Stahlbetondecken
        •  Flachdach

1.4.  Grundstückserschließung

  Die Erschließung des Grundstückes erfolgt während der Baumaßnahme.

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
1.5. Lageplan
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
1.6. Grundriss EG

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
1.7. Grundriss OG

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
1.8 Grundriss Staffelgeschoss

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
1.9. Schnitt A-A

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
1.10. Schnitt B-B

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
*Hinweis: Projektbeschreibung*
Projektbeschreibung: Neubau Mehrfamilienhäuser

Ortslage: Dinslaken / Am Stadtbad
Bauweise: Mauerwerksbau / Stahlbetondecken/ Holzdachstuhl
  Untergeschossaussenwände aus WU-Stahlbeton

Stockwerkzahl: 5 + Keller

### Titel 01 Neubau Aufzugsanlage Am Stadtbad 47

*Hinweis: ZTV-Personenaufzugsanlagen*
Vorbemerkungen

Aufzugsneubau

In den von der Covivio Immeobilien GmbH (AG) neu errichten Mehrfamilienhäusern soll je eine neue Personen-Aufzugsanlage eingebaut werden.  .

Leistungsumfang
Die Leistung des Herstellungs- und Montagebetriebs Aufzug (AN) umfasst sämtliche Leistungen, die zur Erstellung der betriebsfähigen Anlage und zur Erfüllung der zum Zeitpunkt der Beauftragung gültigen Gesetze, Normen, Richtlinien und Verordnungen sowie den anerkannten Regeln der Technik erforderlich sind. Abweichungen vom LV müssen als Anlage zum Angebot beschrieben und begründet werden. Der Bieter hat die aufgeführten Leistungen auf die technische Ausführung bzw. Durchführbarkeit zu prüfen. Hierzu gehört auch die örtliche Prüfung der Montagebereiche (insbesondere Kontrolle der lot- und fluchtgerechten Geometrie des Baukörpers, Schachttürsituationen, Rohbaumaße, Befestigungsmöglichkeiten).
Spätere Angebotseinschränkungen werden nicht anerkannt.

Die Anlage soll mit frei am Markt erhältlichen Baugruppen bzw. Komponenten zu konfektionieren sein. Alle Komponenten müssen frei programmier- und parametrierbar sein.

Unterlagen
Der AN erstellt die Ausführungspläne inkl. Lastangaben innerhalb von 3 Wochen nach Auftragserteilung. Die Vorlage der Pläne beim AG soll vorzugsweise in elektronischer Form erfolgen. Pläne, die mit einem Genehmigungsvermerk zu versehen sind, müssen detailliert und prüffähig ausgeführt werden. Die Vorprüfungsunterlagen sind max. 6 Wochen nach Auftragserteilung zu liefern.
Der AN erstellt alle erforderlichen Antrags- und Genehmigungsunterlagen und reicht diese bei der zust. Stelle rechtzeitig - um die Inbetriebnahme der fertigen Anlage termingerecht durchzuführen - ein (z.B. Bauordnungsamt, benannte Stelle).

Weiterhin sind zur Klärung der geplanten Maßnahme folgende Unterlagen vom AN zu erstellen:

•  Elektroanschlussschema
•  Anlagenzeichnung
•  Zeichnung von Kabine- und Außenruftableau
•  Schachttüransichten
•  Kabinenansichten
•  Schachtgerüstzeichnung inkl. Statischer Nachweise
•  Revisionsunterlage (s. auch Abs. Abnahme) inkl. Wartungsanweisung
•  Aufzugsbuch

Die erstellten Unterlagen sind dem AG vorzulegen. Eine Fertigungsfreigabe erfolgt erst nach Genehmigung der eingereichten Unterlagen durch den AG. Dieser Aufwand gilt als vertragliche Nebenleistung und wird nicht separat vergütet.

Vertragsbestandteile
Die nachstehenden ergänzenden Vertragsbestandteile zur Bestellung sind bei eventuellen Widersprüchen in folgender Reihenfolge gültig. Maßgebend ist die zum Bestelldatum gültige Fassung:
•  Bestellung des AG
•  Leistungsverzeichnis
•  Freigegebene Pläne und Berechnungen zur Bauausführung
•  ZVOB des AG
•  VOB Teil B + C
•  Vorschriften für Aufzugsanlagen inkl. Ergänzungen

Die Geschäftsbedingungen des AN und abweichende Auftragsbestätigungen haben keine Gültigkeit.

Vorschriften
Für die Errichtung der Aufzugsanlage sind insbesondere folgenden aktuell gültigen Vorschriften zu berücksichtigen:

•  Aufzugsrichtlinie 095/16/EG
•  EN 81/1 (Sicherheitsregeln für die Konstruktion und den Einbau von elektrisch betriebenen Personenaufzügen)
•  EN 81/28 (Sicherheitsregeln für die Konstruktion und den Einbau von Notrufsystemen)
•  EN 81/70 (Zugänglichkeit von Aufzügen für Personen einschließlich Personen mit Behinderungen)
•  Betriebssicherheitsverordnung (BetrSichV) inkl. zugehörige TRBS (Technische Regeln zur BetrSichV)
•  Anerkannte Regeln der Technik
•  VDE- bzw. VDI-Bestimmungen (Verband Deutscher Elektrotechniker; Verein Deutscher Ingenieure)
•  DIN-Normen für Materialien, Konstruktionen und Geräte
•  EMV Richtlinie (elektromagnetische Verträglichkeit)
•  Schallschutz im Hochbau, VDI 2566 Teil 2 und DIN 4109
•  DIN 18091 bzw. EN 81/58 (Brandschutzanforderung an Schachttüren)
•  UVV (Unfallverhütungsvorschriften)
•  BauO-NRW (Landesbauordnung Nordrhein-Westfalen)
•  EnEV (Energieeinsparverordnung)
•  KrWirtAbfG (Kreislaufwirtschaftsabfallgesetz)

Montage
Die Montage erfolgt durch qualifiziertes Personal des AN mit folgenden Leistungen:
Abladen und Transport auf der Baustelle. Lagerplätze außerhalb des Aufzugsschachtes sind vorab mit dem AG abzustimmen. Das Beistellen von Rüst- und Hebezeugen sowie einer Montageaufsicht vom Beginn der Errichtung bis zur Übergabe der Anlage sind vertragliche Nebenleistungen, die nicht separat vergütet werden.
Die vom AN benannte Montageleitung nimmt auf Einladung des AG an Baubesprechungen teil.

Sicherheitsmaßnahmen
Bei allen Montagearbeiten sind die aktuell gültigen Unfallverhütungsvorschriften (UVV) einzuhalten.
Insbesondere bei Schweiß- und Schleifarbeiten ist der erforderliche Brandschutz einzuhalten (z.B. bereitgestellter Feuerlöscher, Brandwache).

Abnahme
Es wird eine Abnahme durch eine benannte Stelle verlangt. Die Terminvereinbarung und Abnahmeprüfung wird vom AN koordiniert und durchgeführt. Die ZÜS Auswahl erfolgt durch den AG (zz. TÜV Rheinland).
Die dafür erforderlichen Unterlagen werden vom AN rechtzeitig erstellt und eingereicht.

Die Stellung des zur Abnahme erforderlichen Personals und der Prüfgewichte ist Leistung des AN.
Die Prüfgebühren werden vom AG getragen. Bei Wiederholungsprüfungen trägt der AN die Kosten.

Das Aufzugsbuch ist zu erstellen und dem AG zu übergeben. Dieser Aufwand gilt als vertragliche Nebenleistung, der nicht separat vergütet wird.

Bei Übergabe der Anlage hat der AN eine technische Dokumentation (Revisionsunterlage) in Papierform und in digitaler Form - jeweils 1-fach - zu erstellen. Diese beinhaltet alle Zeichnungen und Schaltbilder sowie die Wartungsanweisungen.
Die Dokumentation ist zum einen in einem maschinell beschrifteten DIN A4 Ordner und zum anderen als Daten-CD mit pdf-Dateien an den AG zu übergeben.
Zur Aufbewahrung des Ordners ist ein Schreibpultaufsatz im Maschinenraum zu installieren.

Der AN hat seine Leistungen bis zur Abnahme sach- und fachgerecht zu schützen.

Die VOB-Abnahme erfolgt erst nach dem die Konformitätserklärung des Herstellers vorliegt, d.h. die Anlage betrieben werden darf.

Gewährleistung
Der AN übernimmt mit der Abnahme der Anlage durch den AG für die Dauer von 5 Jahren die volle Gewährleistung. Bei einem evtl. Ausfall des Aufzuges wird die Betriebsbereitschaft innerhalb von 4 Stunden für den AG kostenfrei wieder hergestellt. Sollte eine verspätete Störungsbearbeitung erfolgen, so übernimmt der AN die evtl. Schadensersatzansprüche und Mietminderungen. Dies ist eine vereinbarte Nebenleistung, die nicht separat vergütet wird.

Zertifizierung
Der AN sollte mit Abgabe seines Angebotes ein gültiges Zertifikat nach DIN ISO 9001 einreichen.

Materialien
Für Kabine, Türen und Verkleidungen etc. sind Qualitätsbleche mit einer Blechstärke von mind. 1,5 mm zu verwenden. Nur im Einzelfall bei vorheriger schriftlicher Ankündigung durch den Bieter wird ggf. der Verwendung von Materialstärken, die jedoch nicht unter 1,25 mm liegen dürfen, entsprochen.

Edelstahlteile sind aus Chrom-Nickel-Stahl mit der Werkstoffbezeichnung 1.4301 herzustellen. Die Verwendung von Chrom-Nickel-Stahl mit der Werkstoffbezeichnung 1.4509 ist ausdrücklich nicht gestattet.

Sämtliche Stahlteile mit Ausnahme aller funktionsbedingt blanken Flächen sind mit Korrosionsschutz zu versehen. Beschädigungen am Korrosionsschutz sind nach der Montage auszubessern.

Alle drehenden Teile erhalten einen Sicherheitsfarbanstrich.

Die erforderlichen und vom AG gewünschten Beschriftungen auf den Tableaus sind zu gravieren.

Akustische Anforderungen
Zur Körperschalldämmung sind alle Aufzugsmaschinen und Schaltschränke auf Federelemente zu stellen, wobei als Grundlage zur Auslegung der Federn VDI-Richtlinie 2566 dienen soll.

Der AN ist auf Verlangen verpflichtet, die von ihm gewählte Körperschalldämmung rechnerisch nachprüfbar nachzuweisen, wobei Art, Anzahl, Belastung und Federhärte (N/cm) der vorgesehenen Federelemente anzugeben sind.

Preise und Bindefrist
Die Angebotspreise sind Festpreise bis zum Ende der Bauzeit und schließen alle Lieferungen und Leistungen ein, die zur betriebsfähigen Erstellung der Anlagen und Abnahmen durch die behördlich vorgeschriebene Stelle erforderlich sind.

Umlagenbeteiligung
Der Bieter hat für seine Baustelleneinrichtung selber zu sorgen und entstehende Kosten selbst zu tragen.
Vom AG werden keine Einrichtungen vorgehalten.

Gefährliche Stoffe
Der AN hat zu versichern, dass er keine gefährlichen Stoffe verwendet.
Ausdrücklich wird darauf hingewiesen, dass der Einsatz von asbesthaltigen Produkten verboten ist.

Termine
Die Montagetermine werden im Zuge der Auftragsvergabe festgelegt. Der AN übergibt dem AG - spätestens mit der schriftlichen Auftragsbestätigung - einen Montageablaufplan. Dieser Montageablaufplan soll die zeitliche Abhängigkeit - ggf. auch zu anderen Gewerken - aufzeigen. Die definitiven Montagetermine sind der zuständigen Bauleitung spätestens 4 Wochen vor Montagebeginn schriftlich mitzuteilen.

Zahlungsbedingungen
Die Zahlungsbedingungen werden bei der Vergabe vereinbart und in der Bestellung des AG angegeben.

Bauleistungen im Zuge der Montage an der Aufzugsanlage
Die Bauleistungen sind durch den AN zu erbringen. Hierzu zählen  wenn nicht bereits explizit in der Leistungsbeschreibung erwähnt  insbesondere folgende Leistungen:

Allgemein:
•  Herstellen des Potentialausgleiches (Anschluss der Schienensysteme, Maschinenrahmen etc.).
•  Sicherung der Schachtzugänge gem. UVV
•  Statische Berechnung der Belastungen aus dem Antrieb

Elektrische Installation:
•  Verlegen und Auflegen der elektrischen 5-adrigen Kraftzuleitung 400/230 Volt, 50 Hz, auf den Hauptschalter/Steuerschrank.
Die Leitung wird bauseits bereitgestellt.
•  Montage einer Unterverteilung mit separater Stromkreisabsicherung für Licht und Steckdosen im Maschinenraum.
•  Schutzmaßnahmen gem. VDE 0100.

#### Bereich 01.01 Mehrfamilienhaus Am Stadtbad 47

*Hinweis: Technische Mindestanforderungen*
Technische Mindestanforderungen

Tragfähigkeit  630 kg / 8 Personen
Nenngeschwindigkeit 1.0 m/s
Förderhöhe  ~ 17 m
Haltestellen  5 + Kellergeschoss alle einseitig
Türmaße  900 x 2100 mm
Schachtmaße  1600 x 1650 mm
Schachtkopf  3100 mm
Schachtgrube  950 mm
Schachtausführung:  Betonschacht (Leistung des Auftraggebers)
Fahrkorbmaße (B x T x H) 1100 x 1400 x 2200 mm
Inspektionspaneel in den Türpfosten der obersten Schachttür integriert,
Schutzgrad IP23 min. +5° C / max. +40' C (nach EN81-20)
Mikroprozessorsteuerung mit nachträglicher
Programmiermöglichkeit und frequenzgeregeltem Antrieb
Notrufsystem nach EN 81-28
GSM-Modul zur Verbindung über das Mobilfunknetz

Triebwerksraum:  keiner, Antrieb im Schachtkopf

Fahrkorb

Beleuchtung:
fahrkorbhohe LED-Beleuchtung am Bedientableau und in den Fahrkorbecken
Seitenwände und Rückwand
Edelstahl gebürstet, Korn 220
Spiegel
vollflächig an der Rückwand
Fußboden
30 mm abgesenkt für einen bauseitigen Bodenbelag
(zulässiges Gewicht in Abstimmung mit dem Anbieter)
Sockelleiste
Chrom gebürstet
Decke
Edelstahl gebürstet, Korn 220
Bedientableau
Edelstahl gebürstet, Korn 220, flach
Drucktaster
Edelstahl gebürstet, Korn 220
Handlauf
Chromfarben, gebürstet,
Anordnung an der Tableau- und der Rückwandseite
Türen

Türentyp Teleskop-Schiebetüren, einseitig öffnend
Abmessungen 900 x 2100 mm
Türantrieb durch geregelten Gleichstromantrieb
Türüberwachung zweidimensionaler Infrarot-Lichtvorhang
Fahrkorbtürflügel Edelstahl gebürstet, Korn 220
Schachttürportal / Rahmen Vollflächige Schachttürportale
auf der gesamten Breite und Höhe
nach Standardmaßen Edelstahl gebürstet, Korn 220
Türschwelle aus Aluminium
Schachttürflügel Edelstahl gebürstet, Korn 220
Brandschutzklasse E120 nach EN 81-58

Bedien- und Anzeigeelemente

Bedienelemente
Kurzhubtaster mit optischer Quittierung
Sonderfahrt Schlüsselschalter im Fahrkorbtableau
Anzeigeelement im Fahrkorb hochauflösendes  LCD-Display ca. 7 Zoll
Anzeigeelemente in den Etagen
Fahrtrichtungsanzeiger im Fahrkorbeingangsportal ohne akustisches Signal

SONDERFAHRTSTEUERUNG
Die Sonderfahrt wird durch einen Schlüsselschalter aktiviert, der sich im Fahrkorbtableau befindet. Der Fahrkorb wird aus dem Normalbetrieb genommen und die Außenrufe abgeschaltet. Innenkommandos werden in Non-Stop-Fahrt ausgeführt. Die Sonderfahrt wird durch Drücken des gewünschten Innenrufes aktiviert.
AUTOMATISCHE NOTBEFREIUNG MIT NETZUNABHÄNGIGER STROMVERSORGUNG
Das batteriegespeiste Notbefreiungssystem mit elektronischer Geschwindigkeitsüberwachung befreit
Personen bei Stromausfall zur nächstgelegenen Haltestelle automatisch, sicher und schnell.
STEUERUNG VON AUFZÜGEN IM BRANDFALL
Im Brandfall dürfen Aufzüge nicht benutzt werden. Nach Betätigen eines bauseits gelieferten
Feuerwehr-Schlüsselschalters an der Hauptzugangsstelle bzw. durch einen Rauchmelderstromkreis
wird ein Steuerungsprogramm wirksam, das die Fahrkörbe aller Aufzüge nacheinander in die
Hauptzugangsstelle (Feuerwehrhaltestelle) fahren lässt und diese dort mit entriegelten Drehtüren
bzw. mit geöffneten Schiebetüren abstellt. Bei eingeschalteter Brandfallsteuerung werden sofort
unwirksam:
- Notbremsschalter im Fahrkorb,
- alle Fahrbefehlsgeber (innen und außen),
- alle Umsteuereinrichtungen für die Türen,
- Ankunftsmelder und Richtungsanzeiger,
- Führerbetrieb, Sonderfahrtsteuerung,
und andere Vorrechtsschaltungen.
BESETZTEINRICHTUNG
Eine Besetzteinrichtung unter der Fahrkorbplattform verhindert, dass vollbesetzte Fahrkörbe auf
Außenrufe hin anhalten. Diese Rufe werden gespeichert und bei der nächsten Fahrt abgearbeitet.
ABWÄRTSSAMMELSTEUERUNG
Außenrufgeber für die Fahrtrichtung "aufwärts- sind nur an der untersten Haltestelle und/oder an der Haupthaltestelle vorhanden. An allen anderen Haltestellen sind nur Ruftaster für "abwärts" vorhanden. Fahrbefehle "innen" und "außen" werden von der Steuerung zu jeder Zeit angenommen. Sie werden im Rufspeicher gesammelt und in Reihenfolge der Gebäudegeschosse sortiert. Der Aufzug fährt nur, solange ein Fahrbefehl vorliegt

**01.01.0010 Aufzug**
*** Pauschalposition
Aufzug entsprechend der ZTV und Mindestanforderungen liefern montieren und in den Verkehr bringen.
zum Leistungumfang gehört:

- Erstellen aller Pläne für Aufzugsanlage und Schacht inkl. evtl. erforderlichen Änderungen
- Lieferung der  Anlage zum vereinbarten Termin.
- Schachtkontrolle
- Installation eines abschließbaren Hauptschalters und einer Lichtanschlusstafel
- Lieferung und Montage der Schachtbeleuchtung, Nothalt und erforderlicher Steckdosen in der Schachtgrube
- Lieferung und Montage der Abstiegsleiter gemäß BGV D36 für die laut Beschreibung angegebene Schachtgrubentiefe
- Stellung der Belastungsgewichte für die Prüfung zum Inverkehrbringen
- Entsorgung aller dazugehörigen Verpackungsmaterialien
- Die Inverkehrbringung der Aufzugsanlage (Endabnahme der Bauausführung, Konformitätsbescheinigung und Konformitätserklärung nach Anhang V der EU Richtlinie2014/33/EU)
- Prüfung vor Inbetriebnahme und die Gefährdungsbeurteilung
Menge: 1,000 psch
Leistungsbereichkatalog: 4690

### Titel 02 Neubau Aufzugsanlage Am Stadtbad 49

#### Bereich 02.01 Mehrfamilienhaus Am Stadtbad 49

**02.01.0010 MFH Am Stadtbad 49**
*** Pauschalposition
baugleiches Gebäude wie Hausnummer 47
Menge: 1,000 psch

### Titel 03 Neubau Aufzugsanlage Am Stadtbad 51

#### Bereich 03.01 Mehrfamilienhaus Am Stadtbad 51

**03.01.0010 MFH AmStadtbad 51**
*** Pauschalposition
baugleiches Gebäude wie Hausnummer 47
Menge: 1,000 psch
